# Combi Pack 60 cm, referencia 4625 H2 01 de la serie O. Tulip de Villeroy

- Propiedad del archivo: CONSTRUNARIO
- Formato: FIEBDC-3/2012
- Programa: Construnario Versión 3.51
- Fecha de los precios: 02/11/2022
- Divisa: EUR

**4625H201** u Combi Pack 60 cm, referencia 4625 H2 01 de la serie O. Tulip de Villeroy
Precio: 523.00
Los inodoros de O.novo combinan función y estética Combi-Pack compuesto por aseo y asiento de inodoro como juego en un único paquete. AquaReduct: ahorro de 1,5 litros con la misma potencia de descarga DualFlush: la función de descarga con dos cantidades protege el medio ambiente Cerámica sanitaria de larga vida útil y fácil de limpiar ViProtect reduce la transmisión sonora entre el inodoro y la pared
