# Cisterna alimentación inferior, referencia 5788 R1 01 de la serie O. novo de Villeroy

- Propiedad del archivo: CONSTRUNARIO
- Formato: FIEBDC-3/2012
- Programa: Construnario Versión 3.51
- Fecha de los precios: 02/11/2022
- Divisa: EUR

**5788R101** u Cisterna alimentación inferior, referencia 5788 R1 01 de la serie O. novo de Villeroy
Precio: 169.00
- Alimentador inferior. - Disponible también en CeramicPlus. - Mecanismo de descarga con botón economizador DualFlush. Código EAN: 4051202553104
