# Asiento con tapa de inodoro, referencia 8M24 S1 i4 de la serie Memento de Villeroy. Graphite

- Propiedad del archivo: CONSTRUNARIO
- Formato: FIEBDC-3/2012
- Programa: Construnario Versión 3.51
- Fecha de los precios: 02/11/2022
- Divisa: EUR

**8M24S1i4** u Asiento con tapa de inodoro, referencia 8M24 S1 i4 de la serie Memento de Villeroy. Graphite
Precio: 362.00
Con bisagras QuickRelease y SoftClosing, bisagras de acero inoxidable
