# Barra de apoyo recta, referencia 9217 27 68 de la serie Vicare de Villeroy

- Propiedad del archivo: CONSTRUNARIO
- Formato: FIEBDC-3/2012
- Programa: Construnario Versión 3.51
- Fecha de los precios: 02/11/2022
- Divisa: EUR

**92172768** u Barra de apoyo recta, referencia 9217 27 68 de la serie Vicare de Villeroy
Precio: 231.00
Barra de apoyo en L de aluminio con revestimiento de resina epoxy. Con set de fijación stándard . Carga máxima según TÜV 130 kg Código EAN: 4062373688847
