# Barra de apoyo recta, referencia 9217 28 68 de la serie Vicare de Villeroy. 1190x650mm

- Propiedad del archivo: CONSTRUNARIO
- Formato: FIEBDC-3/2012
- Programa: Construnario Versión 3.51
- Fecha de los precios: 02/11/2022
- Divisa: EUR

**92172868** u Barra de apoyo recta, referencia 9217 28 68 de la serie Vicare de Villeroy. 1190x650mm
Precio: 293.00
Barra de apoyo de de aluminio con revestimiento de resina epoxy . Con soporte para teleducha, con set de fijación estándar. Carga máxima según TÜV 130 kg Código EAN: 4062373688830
