# Pulsador 200M Proactive+, referencia 9223 11 LC de la serie Viconnect de Villeroy. 269x161x13 mm. Acero inoxidable

- Propiedad del archivo: CONSTRUNARIO
- Formato: FIEBDC-3/2012
- Programa: Construnario Versión 3.51
- Fecha de los precios: 02/11/2022
- Divisa: EUR

**922311LC** u Pulsador 200M Proactive+, referencia 9223 11 LC de la serie Viconnect de Villeroy. 269x161x13 mm. Acero inoxidable
Precio: 1729.00
Enjuague del inodoro controlado por sensor de infrarrojos activo con sensor multizona y control temporal. Componentes de transmisor y receptor de infrarrojos que incluyen la electrónica de la interfaz, el microcontrolador principal, LED rojo de respuesta, control del motor en el panel de sensores, unidad de motor con cable de conexión, cable e interfaz de datos para el adaptador de Bluetooth (interfaz de control CIF) y con la fuente de alimentación, módulo Bluetooth, cable e interfaz de datos con el panel de LED específico, interfaz por cable con el receptor de 868,4 MHz, carcasa de policarbonato para los sensores, elemento de pantalla óptica de PP-EPDM, unidad de alimentación de corriente con cable de conexión, conexión opcional de un módulo receptor de 868,4 MHz para la activación por radiocontrol. Se puede ajustar la iluminación LED del logotipo, el color y la intensidad. Control de las funciones mediante una aplicación
