# Cisterna empotrada compact, 665x1185x95 mm, referencia 9224 76 00 de la serie ViConnect de Villeroy

- Propiedad del archivo: CONSTRUNARIO
- Formato: FIEBDC-3/2012
- Programa: Construnario Versión 3.51
- Fecha de los precios: 02/11/2022
- Divisa: EUR

**92247600** u Cisterna empotrada compact, 665x1185x95 mm, referencia 9224 76 00 de la serie ViConnect de Villeroy
Precio: 521.00
- Medidas: 665 x 1185 x 95 mm - Estructura de acero autoportante - Con revestimiento en polvo - Completamente premontado - Para instalación en tabique seco - Compact - Profundidad de montaje 80 mm - Para revestimiento en seco - Instalación sobre pared sólida, tabiques ligeros, etc. - Rango de ajuste desde los pies a nivel de suelo sin revestimiento hasta el borde superior del suelo revestido: 0-200 mm - Profundidad elemento delantero: mín. 90 mm Código EAN: 4051202338022
