# Soporte de base corto para sensores de aparcamiento e indicadores Led de Carlo Gavazzi. Montaje en Riel

- Propiedad del archivo: CONSTRUNARIO
- Formato: FIEBDC-3/2012
- Programa: Construnario Versión 3.51
- Fecha de los precios: 03/11/2022
- Divisa: EUR

**SBPBASEA** u Soporte de base corto para sensores de aparcamiento e indicadores Led de Carlo Gavazzi. Montaje en Riel
El SBPBASEA forma parte del sistema de aparcamiento Dupline®. Es un soporte base para los sensores SBPSUSxxx e Indicador SBPILED. El soporte base contiene los terminales de cableado, el chip con el código SIN y un conector RJ12 para el sensor/indicador.
