# Barniz de poliuretano al agua para parquets en interior Hydroparq de Ibersa

- Propiedad del archivo: CONSTRUNARIO
- Formato: FIEBDC-3/2012
- Programa: Construnario Versión 3.51
- Fecha de los precios: 14/11/2022
- Divisa: EUR

**HYDROPARQ** l Barniz de poliuretano al agua para parquets en interior Hydroparq de Ibersa
Barniz de poliuretano al agua para parquets en interior. Indicado para reparación de suelos ya barnizados y para viviendas habitadas debido a su bajo olor y nula toxicidad. Buena dureza, secado rápido y fácil aplicación.
