# Puerta enrollable automática de aluminio extrusionado ERREKA, con doble guía reforzada

- Propiedad del archivo: CONSTRUNARIO
- Formato: FIEBDC-3/2012
- Programa: Construnario Versión 3.51
- Fecha de los precios: 17/11/2022
- Divisa: EUR

**META_ERRE** u Puerta enrollable automática de aluminio extrusionado ERREKA, con doble guía reforzada
Puerta enrollable automática de aluminio extrusionado ERREKA, con doble guía reforzada Suministro e instalación de puerta enrollable de aluminio extrusionado, de medidas ...(1) de lama ..(2) con pared de seguridad, de la casa ERREKA, acabado anodizado plata mate. Zócalo de aluminio de 13.22 cm de alto con forma de U especial en la parte posterior para el encaje del perfil de junta negra de estanqueidad (EPDM), con rodamiento rígido de bolas inoxidable 6005-ZZ para el comportamiento óptimo de la puerta dentro de las guías laterales. Terminales de acero inoxidable 304 a cada lado del zócalo de 10 mm de grueso. Accionador electromecánico coaxial modelo ERGOS de ERREKA para puertas enrollables hasta 360kg para ejes de persiana de 48mm, 60mm y 76mm. Gran potencia con accionadores de doble motor; con opción adicional de motor bloqueado o no bloqueado 230Vac con finales de carrera electromecánicos. Resistente para todo tipo de ambientes y temperatura -20º + 60º. Cuadro de maniobra analógico VIVO M203, Cuadro de maniobra para motores de corriente alterna monofásicos de 230Vac con control a través de display digital. Programación mediante 4 pulsadores y pantalla 4 dígitos de 7 segmentos. Salida para el electrocerradura de 12Vdc. Gestión para start (inicio) y start peatonal vía radio. Conector para tarjeta gestión de semáforos. Salida para luz de garaje / cortesía con tiempo regulable. Paro suave de las hojas en la fase de apertura y cierre para impedir aperturas y cierres ruidosos y rebotes. Entrada seguridad exterior-cierre y seguridad interior-apertura. Función sombra de fotocélula en cierre (basculante). Entrada para finales de carrera en apertura y cierre. Entrada para borde de seguridad (mecánico o resistivo 8K2). Cofre de desbloqueo INOX con pulsador integrado, para accesos en caso de emergencia y de primer ingreso mediante llave de seguridad. Desbloqueo exterior e interior con 2 llaves. Dispositivo de seguridad estético completamente integrado en la guía doble reforzada. Caja, tapa de marco, bombillo y llaves de acero inoxidable. Pomo de latón cromado, interruptor de subida o bajada a 220V Suporte regulable y bandera de 400X400. Tubo del eje galvanizado de grueso adecuado según las dimensiones de la puerta. Poleas y fleje de acero con fuerza calculada según el peso y las dimensiones de la puerta. Perfil especial de aluminio extrusionado de 2 mm de grueso para anclaje del tejido al eje. Guía lateral de aluminio extrusionado de 1.6 mm de grueso de 7 cm con 5.5 cm de espacio para el recorrido de la puerta y cámara para el refuerzo y la mecanización de la guía de 1.2 cm. Forma interior especial de U para la posición del perfil de polipropileno de color blanco para evitar contacto directo de la guía lateral con el tejido de la puerta y disminuir el ruido. Taco de nilón para posicionamiento y enclave de la guía. Posibilidad de modelo de guía reforzada que añade cavidad de 80x40 mm para el encaste de la caja de desbloqueo o como elemento estructural para el apoyo de puerta rápida de cristal o similar. Incluye suministro, montaje y puesta en marcha realizada por personal técnico especializado y homologado. (1) Medidas. (2) Lama simple o lama doble. Acabado: lacado al horno con polvo de polièster o anodizado. Modelo lama simple: Opción de ventanillas con o sin policarbonato para formar la Lama simple troquelada. Modelo lama doble: Perfil tubular. Posibilidad de insertar espuma de poliuretano en el interior como elemento termoaislante. Opción de hombre presente. Opción de gestión remota E-LINK. Opción de paro suave. Consultar accesorios y más opciones en catálogo completo ERREKA.
