# Sistema de fachada ventilada de cerámica de Butech

- Propiedad del archivo: CONSTRUNARIO
- Formato: FIEBDC-3/2012
- Programa: Construnario Versión 3.51
- Fecha de los precios: 18/11/2022
- Divisa: EUR

**VENCERABUT** u Sistema de fachada ventilada de cerámica de Butech
PORCELANOSA Grupo lleva a cabo una continua labor de investigación para el desarrollo de sistemas avanzados de ejecución de fachada ventilada, considerado hoy en día como el sistema más eficaz y seguro de colocación cerámica en revestimientos exteriores. La utilización de fachada ventilada supone una importante aportación al ahorro energético del edificio, que puede alcanzar entre un 20% y un 30% del consumo. Además, su sistema multiestrato mejora el aislamiento acústico, máxime aún cuando vivimos en ciudades que presentan un alto grado de contaminación acústica. Su sistema de instalación minimiza los tiempos de ejecución de la obra y el mantenimiento que requiere es mínimo. Además, ante cualquier rotura, podemos reemplazar las baldosas sin necesidad de realizar ningún tipo de obra. Desde su departamento técnico, Butech proyecta fachadas ventiladas con la utilización de sus materiales cerámicos más resistentes, como el STON-KER®, un material exclusivo, idóneo para resistir las agresiones de los agentes meteorológicos en cerramientos exteriores de edificios.
