# POLYFLEX C1 R -Tubo aislante de espuma elastoméria

- Propiedad del archivo: CONSTRUNARIO
- Formato: FIEBDC-3/2012
- Programa: Construnario Versión 3.51
- Fecha de los precios: 25/11/2022
- Divisa: EUR

**C1P42R** m POLYFLEX C1 R -Tubo aislante de espuma elastoméria, referencia C1 P 42 R de Juno ingenieria del aislamiento. Longitud, 2 m. Revestimiento externo P E, resistente a los rasguños. Espesor 25 mm. Tubo de cobre: ø ext. mm 41,26. Tubo de hierro: ø ext. mm 42,40.DN: 32
Precio: 40.08
- Estructura molecular con microceldas, de estructura de célula cerrada. - Excelente poder aislante. - Elevada resistencia a la difusión del vapor agua. - Seguridad en caso de incendio. - ? a 0 °C = 0,036 W/m•K. - µ = 8600 promedio, sello CE. - Euroclasses BL, s2, d0 Tubos - B, s3, d0 Mantas.
