# Lámina PVC-P, RENOLIT ALKORPLAN F Classics 35276-194 de Renolit. 1,8 mm. Gris claro (15 m x 2,10 m)

- Propiedad del archivo: CONSTRUNARIO
- Formato: FIEBDC-3/2012
- Programa: Construnario Versión 3.51
- Fecha de los precios: 12/06/2023
- Divisa: EUR

**35276_194** m2 Lámina PVC-P, RENOLIT ALKORPLAN F Classics 35276-194 de Renolit. 1,8 mm. Gris claro (15 m x 2,10 m)
Precio: 15.13
Lámina impermeabilizante RENOLIT RENOLIT ALKORPLAN F Classic 35276_194 armada con malla de poliéster de 1,8 mm de espesor en color gris claro para cubiertas por fijación mecánica. (pedido mínimo 10.000 m2)
