# Puertas batientes cortafuegos de 1 o 2 hojas de Cypsa

- Propiedad del archivo: CONSTRUNARIO
- Formato: FIEBDC-3/2012
- Programa: Construnario Versión 3.51
- Fecha de los precios: 19/12/2022
- Divisa: EUR

**PUBATCYPS** u Puertas batientes cortafuegos de 1 o 2 hojas de Cypsa
Desde el punto de vista de las necesidades arquitectónicas las puertas cortafuegos pueden ser de una o dos hojas, con montante o sin montante, con aperturas hacia la izquierda o hacia la derecha, incluso pueden ofrecerse con óculo o visor en vidrio especial cortafuego. Las puertas cortafuegos que distribuimos son puertas seguras de uso versátil y con acabados capaces de adaptarse al diseño de cualquier entorno. Características de las puertas batientes cortafuegos de 1 o 2 hojas Las puertas batientes cortafuegos que ofrecemos en las versiones de 1 y 2 hojas son las siguientes: Resistencia al fuego testada según norma UNE-EN 1634-1, clasificaciones disponibles EI245, EI260, EI290, EI2120 y EI2 Permiten cualquier acabado: Pintura poliéster en gama RAL, aspecto liso-mate, chapa galvanizada con film plástico decorativo proporcionando acabados en imitación madera. Colocación de cualquier herraje: pernios, manillas, pasadores, etc. Colocación de cualquier accesorio: barras antipánico, muelles cierrapuertas, topes de puerta, antipinzadedos, chapas protectoras, etc. Durabilidad del auto cierre: C5-200.000 ciclos (apta para vías de evacuación). Obra soporte: tabiquería rígida y flexible. Hoja, fabricadas mediante plegado (sin soldadura).
