# Lámina impermeabilizante bituminosa autoprotegida, tipo LBM(SBS)-30/M-NA, Asfaldan AL-80 Tipo 30 P Elast., referencia 141512 de Danosa

- Propiedad del archivo: CONSTRUNARIO
- Formato: FIEBDC-3/2012
- Programa: Construnario Versión 3.51
- Fecha de los precios: 19/01/2023
- Divisa: EUR

**141512DAN** m2 Lámina impermeabilizante bituminosa autoprotegida, tipo LBM(SBS)-30/M-NA, Asfaldan AL-80 Tipo 30 P Elast., referencia 141512 de Danosa.
Precio: 14.09
Lámina impermeabilizante bituminosa autoprotegida, tipo LBM(SBS)-30/M-NA, Asfaldan AL-80 Tipo 30 P Elast., referencia 141512 de Danosa. Comportamiento frente a un fuego externo Broof(t1) - UNE-EN 1187; UNE-EN 13501-5 Reacción al fuego E - UNE-EN 11925-2; UNE-EN 13501-1 Estanquidad al agua Pasa - UNE-EN 1928 Resistencia a la tracción longitudinal 400 ± 200 N/5cm UNE-EN 12311-1 Resistencia a la tracción transversal 400 ± 200 N/5cm UNE-EN 12311-1 Elongación a la rotura longitudinal PND % UNE-EN 12311-1 Elongación a la rotura transversal PND % UNE-EN 12311-1 Resistencia a la penetración de raíces No Pasa - UNE-EN 13948 Resistencia a la carga estática PND kg UNE-EN 12730 Resistencia al impacto PND mm UNE-EN 12691 Resistencia al desgarro longitudinal PND N UNE-EN 12310-1 Resistencia al desgarro transversal PND N UNE-EN 12310-1 Resistencia de juntas: pelado de juntas PND - UNE-EN 12316-1 Resistencia de juntas: cizalla de la soldadura PND - UNE-EN 12317-1 Flexibilidad a bajas temperaturas < -15 ºC UNE-EN 1109 Factor de resistencia a la humedad 20.000 - UNE-EN 1931 Sustancias peligrosas PND - - Durabilidad flexibilidad -5 ± 5 ºC UNE-EN 1109 Durabilidad fluencia 100 ±10 ºC UN-EN 1110 Pasa = Positivo o correcto No pasa = Negativo PND = Prestación no determinada - = No exigible Masa nominal 3.0 kg/m² - Resistencia a la fluencia a altas temperaturas >90 ºC UN-EN 1110 Estabilidad dimensional a elevadas temperaturas (longitudinal) PND % UNE-EN 1107-1 Estabilidad dimensional a elevadas temperaturas (transversal) PND % UNE-EN 1107-1 Determinación de la pérdida de gránulos PND % UNE-EN 12039 Tolerancia de espesor de láminas = -0,3 mm, excepto láminas de espesor 2 y 2,4 mm con tolerancia =-0,2 mm. Tolerancia de masa de las láminas: -5% (mínimo) y +10% (máximo) del valor nominal. Es una lámina impermeabilizante bituminosa autoprotegida, tipo LBM(SBS)-30/M-NA. Está compuesta por un mástico de betún modificado con elastómeros (SBS). Como material de protección, en la cara externa se usa una hoja de aluminio gofrado de 80 micras de color natural. Como material antiadherente en su cara interna, se usa un film plástico de terminación. La lámina ASFALDAN AL-80 TIPO 30 P ELAST. al estar constituida por un mástico de betún modificado con elastómeros (SBS), aporta unas elevadas prestaciones a altas y bajas temperaturas, plasticidad y resistencia al envejecimiento, lo que conlleva una mayor durabilidad de la lámina y una mayor seguridad de la membrana impermeabilizante. VENTAJAS - Fácil adaptabilidad. - Buena durabilidad. BENEFICIOS - Permite adaptarse fácilmente a cualquier tipo de soporte. - Aumenta el rendimiento en el tajo. El acabado metálico aporta a la lámina resistencia a los rayos UV, necesario en las impermeabilizaciones vistas. Por lo tanto esta lámina se puede utilizar como lámina auxiliar para remates vistos, canales, pesebrones, etc… También se puede utilizar como capa superior en membranas bicapa con protección pesada adheridas ((membranas MA-2 y MA-3 según la norma UNE 104-402/96). Código EAN: 8436035852864
