# Emulsión bituminosa de naturaleza aniónica de baja viscosidad y de aplicación en frío Curidan, referencia 311011 de Danosa. Presentación: 25 Kg

- Propiedad del archivo: CONSTRUNARIO
- Formato: FIEBDC-3/2012
- Programa: Construnario Versión 3.51
- Fecha de los precios: 19/01/2023
- Divisa: EUR

**311011DAN** kg Emulsión bituminosa de naturaleza aniónica de baja viscosidad y de aplicación en frío Curidan, referencia 311011 de Danosa. Presentación: 25 Kg
Precio: 3.16
Emulsión bituminosa de naturaleza aniónica de baja viscosidad y de aplicación en frío Curidan, referencia 311011 de Danosa. Presentación: 25 Kg Viscosidad a 20 ºC (Brookfield RVT, husillo 1, 20 r.p.m) 1 - 5 poises - Densidad a 20 ºC 0.9 - 1.1 g/cm3 - Contenido en agua 65 % - Color Pardo oscuro - - Toxicidad Nula - - Inflamabilidad Nula - - Tiempo de secado a 20-25 ºC y 50 % de humedad relativa. 24 h - Temperatura de aplicación + 5 ºC - Rendimiento 0.2 - 0.5 por capa Kg/m2 - El CURIDAN es una emulsión bituminosa de naturaleza aniónica de baja viscosidad y de aplicación en frío. Está compuesto por la dispersión de pequeñas partículas de betún con un agente emulsionante de carácter aniónico de muy alta fluidez. El CURIDAN, es un producto fluido de aspecto uniforme y aplicación en frío que endurece por evaporación del agua contenida. Una vez aplicado y seco, forma una película continua que presenta las siguientes ventajas que proporcionan beneficios concretos al sistema: VENTAJAS - Fácil aplicación. - Endurece por rotura de la emulsión debida a la evaporación del agua de la fase continua. - Durable. - Exento de disolventes. - Producto de consistencia fluida. BENEFICIOS - Se puede aplicar con pistola, cepillo, brocha o rodillo, adaptándose a las distintas superficies, con buenos rendimientos. - Buena adherencia a superficies húmedas y secas. - Totalmente estable y de gran duración. - Se puede aplicar en recintos cerrados. - Permite ser aplicado con pistola. Código EAN: 8436035850068
