# Emulsión bituminosa elastómera de gran estabilidad Maxdan caucho, referencia 311051 de Danosa. Presentación: 25 Kg

- Propiedad del archivo: CONSTRUNARIO
- Formato: FIEBDC-3/2012
- Programa: Construnario Versión 3.51
- Fecha de los precios: 19/01/2023
- Divisa: EUR

**311051DAN** kg Emulsión bituminosa elastómera de gran estabilidad Maxdan caucho, referencia 311051 de Danosa. Presentación: 25 Kg
Precio: 4.32
Emulsión bituminosa elastómera de gran estabilidad Maxdan caucho, referencia 311051 de Danosa. Presentación: 25 Kg Viscosidad a 20 ºC (Brookfield RVT, husillo 5, 100 r.p.m) 10 - 30 poises - Densidad a 20 ºC 1,0 - 1,2 g/cm3 - Contenido en agua 50 % - Color Pardo oscuro - - Toxicidad Nula - - Inflamabilidad Nula - - Tiempo de secado a 20-25 ºC y 50 % de humedad relativa. 24 h - Temperatura de aplicación + 5 ºC - Rendimiento 1 Kg/m2 por capa - El MAXDAN CAUCHO es una emulsión bituminosa de consistencia viscosa y de aplicación en frío. Está compuesta por la dispersión de pequeñas partículas de betún con un agente emulsionante de carácter aniónico y modificada con una emulsión de latex. El MAXDAN CAUCHO, es un producto pastoso de aspecto uniforme y aplicación en frío que endurece por evaporación del agua contenida. Una vez aplicado y seco, forma una película continua que presenta las siguientes ventajas que proporcionan beneficios concretos al sistema: VENTAJAS - Fácil aplicación. - Resistencia química. - Estabilidad térmica. - Resistencia al agua. - Durable. - Exento de disolventes. - En el caso de morteros asfálticos, éstos son menos rígidos y más plásticos que los morteros convencionales. - De consistencia pastosa. - Gran adherencia a soportes porosos. - Buena adherencia sobre materiales porosos.. BENEFICIOS - Se puede aplicar con cepillo, brocha o rodillo, adaptándose a las distintas superficies. - Buena resistencia química al agua salina y a ácidos débiles, e incluso a bases débiles. - No cuartea con el frío, ni fluye con el calor. - Insoluble una vez seca la película. - Totalmente estable y de gran duración. - Se puede aplicar en recintos cerrados. - Los morteros asfálticos tienen la ventaja sobre los morteros convencionales el someter a menos tensiones a las impermeabilizaciones bituminosas - Alto espesor de película. - Se puede aplicar sobre madera, bloques de hormigón, mampostería, mortero, ladrillos, hormigón aligerado, etc... Código EAN: 8436035850044
