# 581322 Regulador de volumen 12W, "Fail-to-Save"

- Propiedad del archivo: CONSTRUNARIO
- Formato: FIEBDC-3/2012
- Programa: Construnario Versión 3.51
- Fecha de los precios: 25/01/2023
- Divisa: EUR

**581322** u 581322 Regulador de volumen 12W, "Fail-to-Save"
Regulador de volumen de 12W para líneas de 100V y relé de emergencia a 24 Vdc. Diseñado para sistemas de alarmas por voz en instalaciones con 4+2 cables. En caso de emergencia, la actuación del relé asegura la emisión del mensaje, con el volumen adecuado, enviando la señal de sonido directamente al altavoz. Serie "Fail-to-Save" en la que el relé se mantiene permanentemente energizado, durante el funcionamiento normal, para incremento de la seguridad. Para montaje empotrado sobre cajetín universal (fondo útil mín. 30 mm).
