# 583452.21 Cable C6 para 6 líneas altavoces 100V

- Propiedad del archivo: CONSTRUNARIO
- Formato: FIEBDC-3/2012
- Programa: Construnario Versión 3.51
- Fecha de los precios: 25/01/2023
- Divisa: EUR

**583452.21** u 583452.21 Cable C6 para 6 líneas altavoces 100V
Cable para el DOM 4-24, con regletero para fijación en carril DIN y conexión de hasta 6 líneas de altavoces (líneas 100V). Para cada DOM 4-24 son necesarios 4 cables C6.
