# B401 R Base estándar con resistencia superficie para detec. convencionales series 400, 600 y 800

- Propiedad del archivo: CONSTRUNARIO
- Formato: FIEBDC-3/2012
- Programa: Construnario Versión 3.51
- Fecha de los precios: 25/01/2023
- Divisa: EUR

**B401R** u B401 R Base estándar con resistencia superficie para detec. convencionales series 400, 600 y 800
Base estándar de superficie con resistencia limitadora de corriente de 470 Ohmios color marfil B401R para detectores convencionales de las series 400, 600 y 800. Dispone de automatismo de bloqueo y terminales de conexión para cable de hasta 2,5 mm2. Recomendada para la conexión de los detectores al módulo M710CZR.
