# Instalación lazo analógico LHR 2X2,5 bajo tubo acero galvanizado

- Propiedad del archivo: CONSTRUNARIO
- Formato: FIEBDC-3/2012
- Programa: Construnario Versión 3.51
- Fecha de los precios: 25/01/2023
- Divisa: EUR
- Código: honeywell-li (15/02/2023)

**E301492** u Instalación lazo analógico LHR 2X2,5 bajo tubo acero galvanizado
Suministro e instalación de metro lineal de cable manguera 2x2.5-LHR para el lazo analógico. Formado por un par de hilos trenzados y apantallados, de sección 2,5 mm2 de la marca HONEYWELL LIFE SAFETY. Trenzado de 20 vueltas por metro. Pantalla de aluminio con hilo de drenaje. Resistente al fuego según UNE 50200. De color rojo y cobre pulido flexible, resistente al fuego y libre de halógenos. Aislamiento de silicona. Instalado bajo tubo de acero galvanizado de 20mm. Ejecución en superficie. Incluso p.p. de cajas de derivación, regletas, soportes y pequeño material. Totalmente medida la longitud instalado, conexionado y probado. Marca HONEYWELL Modelo 2x2.5-LHR.

| Código | Ud | Descripción | Rendimiento |
|---|---|---|---|
| 2X2.5-LHR | u | 2x2.5-LHR Cable de 2 x 2,5 libre de halógenos y resistente al fuego (material) | 1.000 |
| 88IN0299 | u | Tubo de acero de Ø 20mm (material) | 1.000 |
| WW00400 | u | Pequeño material (material) | 0.500 |
| WW00300 | u | Material complementario o pzas. E (material) | 0.300 |
| TO01800 | h | Oficial 1ª electricista (mano de obra) | 0.080 |
| TO01801 | h | Ayudante de oficial 1ª electricista (mano de obra) | 0.080 |

## Recursos

**2X2.5-LHR** u 2x2.5-LHR Cable de 2 x 2,5 libre de halógenos y resistente al fuego
Cable de manguera de par trenzado y apantallado. De color rojo y cobre pulido flexible, clase V de 2,5 mm2. Pantalla con cinta de aluminio/poliéster y drenaje de cobre estañado de 0,5 mm2. Recomendado para la instalación de los lazos analógicos de NOTIFIER. Resistente al fuego, libre de halógenos, baja emisión de humo y baja corrosividad.

**88IN0299** u Tubo de acero de Ø 20mm
Tubo de acero de Ø 20 mm.
