# POL-200-TS Herramienta de diagnóstico

- Propiedad del archivo: CONSTRUNARIO
- Formato: FIEBDC-3/2012
- Programa: Construnario Versión 3.51
- Fecha de los precios: 25/01/2023
- Divisa: EUR

**POL-200-TS** u POL-200-TS Herramienta de diagnóstico
Suministro de equipo portátil verificador de lazos. Permite realizar el análisis de los circuitos analógicos y de todos los dispositivos conectados a los mismos. Incluye una gran pantalla LCD, teclado de funciones, batería de gran autonomía, indicación de estado de los elementos de campo, visualización de la topología de los lazos, funciones de multímetro y función de autoprogramación de equipos. Permite almacenar hasta 200.000 registros y su posterior traslado a un PC mediante conexión por puerto USB. Marca HONEYWELL Modelo POL-200-TS.
