# Módulo comunicaciones RS232 adicional central RP1r-PLUS2

- Propiedad del archivo: CONSTRUNARIO
- Formato: FIEBDC-3/2012
- Programa: Construnario Versión 3.51
- Fecha de los precios: 25/01/2023
- Divisa: EUR
- Código: honeywell-li (15/02/2023)

**PVSN232** u Módulo comunicaciones RS232 adicional central RP1r-PLUS2
Suministro e instalación de tarjeta VSN-232 con un puerto de comunicaciones RS-232 para central RP1r-Supra. Para envió de datos y control mediante TG-RP1r, se suministra con el software necesario para visualización del estado de la central desde el PC así como sus diagnósticos (visualizar tensiones zona, baterías, red AC). Instalada en el interior de la central RP1r-Supra. Marca HONEYWELL Modelo VSN-232.

| Código | Ud | Descripción | Rendimiento |
|---|---|---|---|
| VSN-232 | u | VSN-232 Módulo comunicaciones RS232 central RP1r-Supra (material) | 1.000 |
| WW00400 | u | Pequeño material (material) | 1.000 |
| WW00300 | u | Material complementario o pzas. E (material) | 1.000 |
| TO01800 | h | Oficial 1ª electricista (mano de obra) | 0.300 |

## Recursos

**VSN-232** u VSN-232 Módulo comunicaciones RS232 central RP1r-Supra
Tarjeta VSN-232 on un puerto de comunicaciones RS-232 para central RP1r-Supra. Para envió de datos y control mediante TG-RP1r, se suministra con el software necesario para visualización del estado de la central desde el PC así como sus diagnósticos (visualizar tensiones zona, baterías, red AC). Instalada en el interior de la central RP1r-Supra.
