# Baldosa porcelánico rectificado Future Blue de Estilker. 6,5×30 – 10 mm

- Propiedad del archivo: CONSTRUNARIO
- Formato: FIEBDC-3/2012
- Programa: Construnario Versión 3.51
- Fecha de los precios: 24/01/2023
- Divisa: EUR

**FUTUREBLUE** m2 Baldosa porcelánico rectificado Future Blue de Estilker. 6,5×30 – 10 mm
La serie Futura es una nueva y luminosa colección para revestimiento y pavimento en porcelánico rectificado inspirada en los mármoles italianos más preciosos que visten de lujo y valor cada espacio.
