# Módulo de control de 1 salida- 240 vca- montaje pared

- Propiedad del archivo: CONSTRUNARIO
- Formato: FIEBDC-3/2012
- Programa: Construnario Versión 3.51
- Fecha de los precios: 25/01/2023
- Divisa: EUR
- Código: honeywell-li (15/02/2023)

**M1680053** u Módulo de control de 1 salida- 240 vca- montaje pared
Suministro e instalación de módulo de control de una salida de relé direccionable para activar equipos externos mediante un contacto seco (NC/C/NA) de 250 Vca y 5A. Aislador incorporado en ambas entradas de lazo. Actuación direccionable y programable. Selección de dirección mediante dos roto-swich decádicos operables y visibles lateral y frontalmente. Montaje en superficie. Dispone de LED bicolor (verde: parpadea cuando se pregunta al equipo; amarillo fijo por avería). Conexiones mediante terminales extraíbles (hasta 2,5 mm2 de sección). Conforme al Reglamento (UE) nº 305/2011 del Parlamento Europeo relativo a los productos de la construcción. Totalmente instalado, programado y funcionando según planos y pliego de condiciones. Marca HONEYWELL Modelo MI-D240CMO.

| Código | Ud | Descripción | Rendimiento |
|---|---|---|---|
| MI-D240CMOE | u | MI-D240CMOE Módulo de control de 1 salida- 240 vca- montaje pared (material) | 1.000 |
| M200SMB | u | M200SMB Caja montaje Superficie serie M700 (material) | 1.000 |
| WW00300 | u | Material complementario o pzas. E (material) | 1.000 |
| WW00400 | u | Pequeño material (material) | 1.000 |
| ATC99999 | h | Programación oficial especializado (mano de obra) | 0.050 |
| TO01800 | h | Oficial 1ª electricista (mano de obra) | 0.300 |

## Recursos

**MI-D240CMOE** u MI-D240CMOE Módulo de control de 1 salida- 240 vca- montaje pared
Módulo de salida para sistema analógico MorleyIAS en caja de superficie que proporciona contactos sin tensión de 240Vca y 5A, tanto NA como NC. Permiten controlar dispositivos externos (climatizadores, ascensores, contactores...). Incorpora aislador de cortocircuito. Fácil direccionamiento mediante dos interruptores giratorios decádicos (01-159). Dispone de un LED bicolor (verde: parpadea cuando se pregunta al equipo; amarillo: fijo por avería).

**M200SMB** u M200SMB Caja montaje Superficie serie M700
Caja para montaje en superficie M200SMB de los módulos de la serie M700 que acepta un único módulo. Dispone de tapa de plástico esmerilado. Permite ver la etiqueta de identificación del producto, los leds y selectores de dirección.
