# Eliminador de verdín, musgo y algas Florin Algen de Kimu

- Propiedad del archivo: CONSTRUNARIO
- Formato: FIEBDC-3/2012
- Programa: Construnario Versión 3.51
- Fecha de los precios: 26/01/2023
- Divisa: EUR

**FLORINALGEN** l Eliminador de verdín, musgo y algas Florin Algen de Kimu
Elimina musgo, algas, verdín en fachadas, suelos y otras superficies, retardando su posterior desarrollo y crecimiento. Elimina suciedad causada por los efectos ambientales y manchas causadas por las hojas y flores. Biodegradable. Sin espuma.
