# Pararrayos con dispositivo de cebado, referencia nimbus 15 de Cirprotec. Avance de cebado: 15 us

- Propiedad del archivo: CONSTRUNARIO
- Formato: FIEBDC-3/2012
- Programa: Construnario Versión 3.51
- Fecha de los precios: 03/02/2023
- Divisa: EUR

**nimbus15** u Pararrayos con dispositivo de cebado, referencia nimbus 15 de Cirprotec. Avance de cebado: 15 us
Pararrayos con dispositivo de cebado. Acero inoxidable AISI 316. Avance de cebado: 15 us. CTE SU8; UNE 21.186:2011; NFC 17-102:2011.
