# Conjunto termostático de baño-ducha para repisa sin caño

- Propiedad del archivo: CONSTRUNARIO
- Formato: FIEBDC-3/2012
- Programa: Construnario Versión 3.51
- Fecha de los precios: 28/02/2024
- Divisa: EUR

**213303TSCAM_RSO** u Conjunto termostático de baño-ducha para repisa sin caño, referencia 2103303TSCAM de la serie Urban Chic de Ramón Soler. Con equipo de ducha metálico, con sistema Termostop - Serie Urban Chic de Ramón Soler
Precio: 640.80
Conjunto termostático de baño-ducha para repisa sin caño, con equipo de ducha metálico, con sistema Termostop Código EAN: 8428506024306
