# Conjunto termostático de ducha empotrado de 2 vías con control de caudal, referencia 268712S de la serie Arola de Ramón Soler. Sin equipo ducha - Serie Arola de Ramón Soler

- Propiedad del archivo: CONSTRUNARIO
- Formato: FIEBDC-3/2012
- Programa: Construnario Versión 3.51
- Fecha de los precios: 28/02/2024
- Divisa: EUR

**268712S_RSO** u Conjunto termostático de ducha empotrado de 2 vías con control de caudal, referencia 268712S de la serie Arola de Ramón Soler. Sin equipo ducha - Serie Arola de Ramón Soler
Precio: 306.80
Grifo de bañera empotrado 2 vías con placa metálica extraplana, instalación sencilla por su cuerpo compacto y de gran durabilidad, con control de caudal, cromado de alta resistencia Diamond Finish Código EAN: 8428506025389
