# Película especial extremadamente flexible y estirable para uso en interiores ISO-CONNECT INSIDE CL de Iso Chemie

- Propiedad del archivo: CONSTRUNARIO
- Formato: FIEBDC-3/2012
- Programa: Construnario Versión 3.51
- Fecha de los precios: 10/02/2023
- Divisa: EUR

**INSIDECL** m Película especial extremadamente flexible y estirable para uso en interiores ISO-CONNECT INSIDE CL de Iso Chemie
ISO-CONNECT INSIDE CL es una película especial extremadamente flexible y estirable, resistente al desgarro, con un rendimiento adhesivo muy fuerte, que se utiliza para el sellado a prueba de aire y viento de las juntas de conexión en ventanas, puertas y paneles. Consiste en un textil sintético blando adaptable y es autoadhesivo en toda la superficie, con una banda autoadhesiva como ayuda al montaje. La lámina textil, impermeable a la difusión del vapor, asegura la separación del clima interior y exterior. Así, ISO-CONNECT INSIDE CL cumple con los requisitos de la ley de energía de los edificios GEG así como las «guía de instalación» de RAL.
