# Panel metálico aislante para cubierta, serie Italvoltaico de Italpannelli. Espesor: 30 mm. Predispuestos para módulos fotovoltaicos de cubierta

- Propiedad del archivo: CONSTRUNARIO
- Formato: FIEBDC-3/2012
- Programa: Construnario Versión 3.51
- Fecha de los precios: 14/02/2023
- Divisa: EUR

**ITALVOLTA** u Panel metálico aislante para cubierta, serie Italvoltaico de Italpannelli. Espesor: 30 mm. Predispuestos para módulos fotovoltaicos de cubierta
Aislante: poliuretano Cara exterior: chapa de acero prelacada. Cara interior: chapa de acero prelacada. Pendiente mínima: 7%
