# Panel de cubierta residencial serie Teja Albero de Italpannelli. Espesor 55 mm

- Propiedad del archivo: CONSTRUNARIO
- Formato: FIEBDC-3/2012
- Programa: Construnario Versión 3.51
- Fecha de los precios: 14/02/2023
- Divisa: EUR

**TEJALB** u Panel de cubierta residencial serie Teja Albero de Italpannelli. Espesor 55 mm
Aislante: poliuretano Cara exterior: chapa de acero prelacada. Cara interior: chapa de acero prelacada.
