# Código activación protocolo CID vía IP, referencia 2010-2-PAK-RMOH de Carrier

- Propiedad del archivo: CONSTRUNARIO
- Formato: FIEBDC-3/2012
- Programa: Construnario Versión 3.51
- Fecha de los precios: 12/04/2023
- Divisa: EUR

**20102PAKRMOH** u Código activación protocolo CID vía IP, referencia 2010-2-PAK-RMOH de Carrier
Código de activación para centrales analógicas que habilita el protocolo Contact ID vía Ethernet. Este código posibilita la conexión de las centrales Analógicas de UTC, con un firmware 3.1 o superior, con Centrales Receptoras de Alarmas OH-NetRec.
