# Tarjeta de configuración de direcciones ACI42x 1 a 4 (juego de 4), referencia ACI42x-A1-A4 de Carrier

- Propiedad del archivo: CONSTRUNARIO
- Formato: FIEBDC-3/2012
- Programa: Construnario Versión 3.51
- Fecha de los precios: 12/04/2023
- Divisa: EUR

**ACI42xA1A4** u Tarjeta de configuración de direcciones ACI42x 1 a 4 (juego de 4), referencia ACI42x-A1-A4 de Carrier
Precio: 70.84
4 tarjetas de configuración para configurar el lector de rango ACI42x a la dirección 1 a 4 o 5 a 8.
