# Caja de montaje en superficie sin conectores, verde, referencia DM788GR de Carrier

- Propiedad del archivo: CONSTRUNARIO
- Formato: FIEBDC-3/2012
- Programa: Construnario Versión 3.51
- Fecha de los precios: 12/04/2023
- Divisa: EUR

**DM788GR** u Caja de montaje en superficie sin conectores, verde, referencia DM788GR de Carrier
Zócalo base para la conexión en montajes de superficie, sin terminales para pulsador DMN700G. Permite la entrada de 1 a 4 tubos de hasta 20 mm, material ABS, color verde.
