# Unidad de control: 8 ranuras de control y 4 ranuras de función, referencia EST-CU-8LCD de Carrier

- Propiedad del archivo: CONSTRUNARIO
- Formato: FIEBDC-3/2012
- Programa: Construnario Versión 3.51
- Fecha de los precios: 12/04/2023
- Divisa: EUR

**ESTCU8LCD** u Unidad de control: 8 ranuras de control y 4 ranuras de función, referencia EST-CU-8LCD de Carrier
Sistema basado en red que permite la configuración, el diagnóstico y la gestión a través de Ethernet Gestión de hasta 254 dispositivos en la red 7 ranuras disponibles para cualquier configuración de tarjetas de control de altavoces, tarjetas de entrada y salida de control 2 ranuras adicionales designadas para tarjetas de entrada/salida de audio y tarjetas de entrada/salida de control Hasta 8 mensajes reproducidos simultáneamente en diferentes zonas Memoria flash SD de hasta 32 GB designada para reproducir y grabar mensajes (48 kHz, 16 bits)
