# Altavoces tipo trompeta, referencia EST-T2430 de Carrier. Potencia: 30W, 100V

- Propiedad del archivo: CONSTRUNARIO
- Formato: FIEBDC-3/2012
- Programa: Construnario Versión 3.51
- Fecha de los precios: 12/04/2023
- Divisa: EUR

**EST_T2430** u Altavoces tipo trompeta, referencia EST-T2430 de Carrier. Potencia: 30W, 100V
Característica direccional de la emisión de sonido y la más alta comprensión de la comunicación verbal Alta eficiencia: EST-T2430 - 105 dB/ 1 W Todos los ambientes de trabajo - A, B y C Instalación en paredes y techos Protección contra el polvo y la humedad: Clasificación IP66 Dos entradas de cable aisladas por medio de bobinas de impedancia
