# Detector de humo óptico analógico para centrales analógicas de Aritech, referencia FCX-177-001 de Carrier

- Propiedad del archivo: CONSTRUNARIO
- Formato: FIEBDC-3/2012
- Programa: Construnario Versión 3.51
- Fecha de los precios: 12/04/2023
- Divisa: EUR

**FCX177001** u Detector de humo óptico analógico para centrales analógicas de Aritech, referencia FCX-177-001 de Carrier
Detector de humo óptico analógico para ser usado con base vía radio para centrales analógicas de Aritech. Sensibilidad seleccionable. Se alimenta de baterías. IP23. Dimensiones: 113x81 mm incluyendo base. Certificados: CE y CPR (EN54 partes 7 y 25).
