# Retenedor electromagnético de 490N para montaje en suelo/pared con pulsador de desbloqueo, referencia FE550 de Carrier

- Propiedad del archivo: CONSTRUNARIO
- Formato: FIEBDC-3/2012
- Programa: Construnario Versión 3.51
- Fecha de los precios: 12/04/2023
- Divisa: EUR

**FE550** u Retenedor electromagnético de 490N para montaje en suelo/pared con pulsador de desbloqueo, referencia FE550 de Carrier
Retenedor electromagnético para montaje en suelo / pared con pulsador de desbloqueo. Incluye PCB con diodo de protección. Fuerza de retención: 490N. Alimentación: 24Vcc / 63mA. Imán IP65, Conexión IP20. Certificado VDS. No incluye la base estándar de acero (FE527 o FE529). Protección de polaridad inversa. Dimensiones 121x86x120mm.
