# Módulo remoto de alta seguridad de 8 entradas, referencia STG/IN8-S de Carrier

- Propiedad del archivo: CONSTRUNARIO
- Formato: FIEBDC-3/2012
- Programa: Construnario Versión 3.51
- Fecha de los precios: 12/04/2023
- Divisa: EUR

**STGIN8S** u Módulo remoto de alta seguridad de 8 entradas, referencia STG/IN8-S de Carrier
Módulo remoto de alta seguridad de 8 entradas con rendimiento mejorado para el panel de control MULTISCAN++S1.
