# Cerradero para cerradura mecánica de picaporte/palanca, acabado niquelado

- Propiedad del archivo: CONSTRUNARIO
- Formato: FIEBDC-3/2012
- Programa: Construnario Versión 3.51
- Fecha de los precios: 17/02/2023
- Divisa: EUR

**06106.25.0.20** u Cerradero para cerradura mecánica de picaporte/palanca, acabado niquelado
Precio: 7.33
Cerradero para cerradura mecánica para picaporte y palanca, acabado en acero inoxidable. Tamaño: 205x22mm. Espesor de 1,5mm.
