# Barra pulsadora iluminada Polaris, para antipánico FAST TOUCH, inoxidable

- Propiedad del archivo: CONSTRUNARIO
- Formato: FIEBDC-3/2012
- Programa: Construnario Versión 3.51
- Fecha de los precios: 17/02/2023
- Divisa: EUR

**06196.60.0.C2** u Barra pulsadora iluminada Polaris, para antipánico FAST TOUCH, inoxidable
Precio: 279.61
Barra pulsadora iluminada Polaris en PVD inoxidable satinado para antipánico CISA FAST TOUCH, 1200mm en color rojo. El sistema con LED integrado (120 lúmenes) que permite visualizar la salida de emergencia incluso en caso de baja visibilidad, por ejemplo; en caso de apagones o humo causado por incendios. Adaptable a dispositivos antipánico Serie FAST/eFAST Touch. Disponible bajo pedido en otros colores. Tratamiento antibacteriano según la Norma ISO 22196. Tensión de alimentación 12 Vcc.
