# Juego de contactos eléctricos CISA (1 espesor de 5mm y 6 espesores de 2mm)

- Propiedad del archivo: CONSTRUNARIO
- Formato: FIEBDC-3/2012
- Programa: Construnario Versión 3.51
- Fecha de los precios: 17/02/2023
- Divisa: EUR

**06511.00.0** u Juego de contactos eléctricos CISA (1 espesor de 5mm y 6 espesores de 2mm)
Precio: 13.94
Juego de contactos eléctricos CISA con 1 espesor de 5mm y 6 espesores de 2mm cada uno, que permite la conexión eléctrica entre parte móvil y fija (hoja y marco de puerta).
