# Placa interna PRESTIGE CISA embutir, para instalación con cerraduras D.E. 92 mm, acero barnizado

- Propiedad del archivo: CONSTRUNARIO
- Formato: FIEBDC-3/2012
- Programa: Construnario Versión 3.51
- Fecha de los precios: 17/02/2023
- Divisa: EUR

**07076.66.0** u Placa interna PRESTIGE CISA embutir, para instalación con cerraduras D.E. 92 mm, acero barnizado
Precio: 13.57
Placa interna PRESTIGE CISA embutir, para instalación con cerraduras con distancia entre ejes 92 mm. Acero barnizado en color negro.
