# Ventosa CISA desmontaje frente pomo Electrónico

- Propiedad del archivo: CONSTRUNARIO
- Formato: FIEBDC-3/2012
- Programa: Construnario Versión 3.51
- Fecha de los precios: 17/02/2023
- Divisa: EUR

**3050160000** u Ventosa CISA desmontaje frente pomo Electrónico
Precio: 15.20
Ventosa desmontaje frente pomo Electrónico CISA. Este artículo se sirve en embalajes de 5 unidades (el precio base viene expresado por la unidad de embalaje).
