# Guardapolvo BRITON acero inoxidable

- Propiedad del archivo: CONSTRUNARIO
- Formato: FIEBDC-3/2012
- Programa: Construnario Versión 3.51
- Fecha de los precios: 17/02/2023
- Divisa: EUR

**4736.SS** Guardapolvo BRITON acero inoxidable
Precio: 27.80
Cerradero de suelo con guardapolvo BRITON en acero inoxidable AISI304; instalación mediante perforación en suelo. Apto para instalación de pasadores verticales o puntales.
