# Bisagra BRITON 5 nucleos, acero inoxidable AISI304, 102x102mm

- Propiedad del archivo: CONSTRUNARIO
- Formato: FIEBDC-3/2012
- Programa: Construnario Versión 3.51
- Fecha de los precios: 17/02/2023
- Divisa: EUR

**4803.SS** Bisagra BRITON 5 nucleos, acero inoxidable AISI304, 102x102mm
Precio: 10.95
Bisagra Briton 5 nucleos, uso intensivo, acero inoxidable. Incluye doble rodamiento de bolas. Marcado CE para puertas cortafuego. Apta para puertas de uso intensivo o de elevado peso. Medidas de 102x102x3mm.
