# Electroimán BRITON retención de puerta abierta, montaje en pared

- Propiedad del archivo: CONSTRUNARIO
- Formato: FIEBDC-3/2012
- Programa: Construnario Versión 3.51
- Fecha de los precios: 17/02/2023
- Divisa: EUR

**503.WH** u Electroimán BRITON retención de puerta abierta, montaje en pared
Precio: 110.78
Electroimán CISA (BRITON) retención de puerta abierta, montaje en pared. Imán de retención de puerta, para montaje superficial en pared. Fuerza de retención de 20Kg. Carcasa de plástico blanco. Desbloqueo automático en caso de ausencia de tensión. Tensión de alimentación 24 Vdc. Consumo 50mA. Dispone de un botón de prueba para simular la activación de la alarma con el fin de comprobar el funcionamiento de forma regular. Normativa: EN 1155 y marcado CE para dispositivos de retención electromagnética. Apto para puerta cortafuego acorde a EN 1634.
