# Accesorio BRITON para montaje en "L" del bloqueo electromagnético 9501

- Propiedad del archivo: CONSTRUNARIO
- Formato: FIEBDC-3/2012
- Programa: Construnario Versión 3.51
- Fecha de los precios: 17/02/2023
- Divisa: EUR

**9501.L** u Accesorio BRITON para montaje en "L" del bloqueo electromagnético 9501
Precio: 25.20
Accesorio para el montaje en "L" del bloqueo electromagnético de cierre simple (serie 9501)
