# Monomando de lavabo empotrado mural, referencia 592101 de la serie Odisea Joya de Ramón Soler. Caño: 19. Cromo - Serie Odisea Joya de Ramón Soler

- Propiedad del archivo: CONSTRUNARIO
- Formato: FIEBDC-3/2012
- Programa: Construnario Versión 3.51
- Fecha de los precios: 28/02/2024
- Divisa: EUR

**59A307439** u Monomando de lavabo empotrado mural, referencia 592101 de la serie Odisea Joya de Ramón Soler. Caño: 19. Cromo - Serie Odisea Joya de Ramón Soler
Precio: 338.90
Monomando de lavabo empotrado mural, referencia 592101 de la serie Odisea Joya de Ramón Soler. Caño: 19. Cromo Código EAN: 8428506074394
